# Rettungswache Ratingen Nord
Angebotsaufforderung (GAEB DA XML 3.2, DA83)
Projekt: G2560
Währung: EUR
Erstellt mit: GXML Toolbox V3.3 R20220330, ORCA AVA 25.0.5 - Professional Edition 25.00.05, 08.07.2025

## OBJEKTBESCHREIBUNG
Beschreibung der Baumaßnahme

1. Angaben zum Baugrundstück
Die Stadt Ratingen beabsichtigt im Norden der Stadt, in der Nähe des Autobahndreiecks
Breitscheider Kreuz, auf dem Grundstück Kölner Straße 35 eine Rettungswache zu errichten
(Gemarkung Breitscheid, Flur 20, Flurstück 238).

Das Grundstück der geplanten Bebauung ist für Fahrzeuge von der Kölner Str. aus erreichbar.
Das Grundstück liegt innerhalb eines reinen Wohngebietes. Nördlich, westlich und südlich des
Bauvorhabens befinden sich reine Wohngebiete mit bestehender Wohnbebauung, östlich grenzt
eine gemischte Nutzung aus Wohnen und Gewerbe an.

Die Kölner Str. mit einer Gesamtbreite von 8,00m wird auf beiden Seiten von Gehwegen flankiert.
Aufgrund der Funktion als Hauptstraße, ist das Parken am Straßenrand nicht möglich.

2. Art und Lage der baulichen Anlage
Die Oberfläche im Bereich der geplanten Bebauung ist mit Gras bewachsen, und das Grundstück ist
aktuell mit einer ca. 2m hohen Mauer aus Betonelementen eingefasst. Entlang der Kölner Straße und
teilweise des Pappelweges gibt es eine Wand aus Betonelementen und geringen Grünbestand, wovon in
Abstimmung mit dem Grünflächenamt die großkronige Buche im südlichen Teil des Grundstückes erhalten
bleibt.

Das bestehende Gelände auf dem Grundstück liegt in großen Teilen tiefer als die Kölner Straße. Von der
Kölner Straße und dem Pappelweg gibt es jeweils eine Gefällesituation nach Westen und Norden. Um
niveaugleich an die Kölner Straße anbinden zu können, wird das Gelände im Bereich des Baukörpers und
des Vorplatzes um etwas mehr als einen Meter aufgefüllt.

Es handelt sich um einen eingeschossigen Baukörper, wobei die Fahrzeughalle gegenüber dem
Sozialtrakt deutlich erhöht ist und ungefähr die Höhe eines zweigeschossigen Baukörpers
erreicht. An den Außenseiten betragen die Abmessungen des winkelförmigen Baukörpers
ca. 30,00 m x 25,00 m. Die Gebäudetiefe beträgt 11,75 m.

Das Gebäude soll in Holzbauweise mit hohem Vorfertigungsgrad / in Elementbauweise erstellt
werden. Neben der Nachhaltigkeit dient dies auch einer schnellen, baulichen Realisierung.
Ebenso wird bei der Herstellung des Gebäudes auf den Einsatz ökologischer Baustoffe geachtet.
Gründung und Bodenplatte einschließlich Aufkantungen unter den Außenwänden bis ca. 30 cm
über Gelände werden in konventioneller Betonbauweise erstellt.

Das Gebäude soll gemäß des Entwurfes des Dokumentes zu energetischen Standards für
Planung, Bau und Bewirtschaftung städtischer Gebäude der Stadt Ratingen als Effizienzhaus 40
(KFW 40-Standard) errichtet werden.
Ein energetisch optimierter Betrieb wird durch einen optimierten Wärmeschutz sowie Reduktion
der Wärmeeinstrahlung im Sommer erreicht.
Für die Dächer ist eine extensive Dachbegrünung vorgesehen. Auf dem Dach des Sozialgebäudes soll eine
Photovoltaik-Anlage, die eine weitgehende
Primärenergiebedarfsdeckung erreicht, montiert werden. Die Dachflächen entwässern in außenliegende
Dachrinnen und Fallrohre.

Es ist eine hinterlüftete Holzfassade geplant. Der massive Sockel erhält einen zementgebundenen,
witterungsbeständiger Sockelputz auf Wärmedämmung.
Die Aufenthaltsbereiche erhalten größere, nach Süden und Osten orientierte Fenster, die
außenliegende Sonnenschutz-Jalousien mit Tageslichtlenkung erhalten.

## Technische Vorbemerkungen
1.0 Allgemeine Forderungen

 1.1 Sämtliche Maßangaben der Leistungsbeschreibung sind Cirkamaße. Die genauen Maßangaben für die Ausführung der Leistungen sind vom Auftragnehmer an Ort und Stelle zu nehmen. Vor Ausführung seiner Arbeiten ist der Auftragnehmer verpflichtet, die Maße der Rohbauarbeiten mit den Maßen der Ausführungszeichnung zu vergleichen. Etwaige Mängel und fachliche Fehler der Vorarbeiten, die die Güte der anschließenden Arbeiten beeinträchtigen können, sind der Bauleitung vor Beginn der Arbeiten schriftlich anzuzeigen. Spätere und mündliche Einreden finden keine Berücksichtigung.

 1.2 Alle sichtbaren Teile und Flächen, wie z. B. Sichtbeton, Türen und Zargen, Verglasungen, etc. sind vor Verschmutzung aller Art sorgfältig zu schützen.

 1.3 Vor Bestellung des einzubauenden Materials sind der Bauleitung ggf. kostenlos Prüfzeugnisse vorzulegen. Fabrikatsänderungen nach der Auftragserteilung sind nur mit ausdrücklicher schriftlicher Genehmigung zulässig.

 1.4 Sub-Unternehmer sind zulässig;
der Sub-Unternehmer ist namentlich bei Abgabe aufzuführen

 1.5 Wasser-, Abwasser-, Strom- und sonstige Kosten sind von dem Auftragnehmer zu tragen.

 1.6 An den vom Auftraggeber angesetzten Besprechungen (Bau- und Technikbesprechungen) hat der für den Bauablauf und Leistungserfüllung zuständige Sachbearbeiter bzw. Fachbauführer des Auftragnehmers
(1 mal wöchentlich) teilzunehmen. Ort und Uhrzeit werden jeweils rechtzeitig mitgeteilt. Eine schriftliche Einladung erfolgt in der Regel nicht. Die Namen des Sachbearbeiters und des Fachbauführers sind schriftlich der Bauleitung mitzuteilen. Eine gesonderte Vergütung erfolgt hierfür nicht.

 1.7 Termine und Absprachen mit anderen Gewerken sind eigenverantwortlich und rechtzeitig durch den Auftragnehmer durchzuführen. Über die Gesprächsergebnisse ist die Bauleitung schriftlich zu informieren. Mehrleistungen, die aufgrund mangelnder oder nicht ausreichender v. g. Absprachen entstehen, gehen zu Lasten des Auftragnehmers.

 1.8 Der Auftragnehmer ist verpflichtet, die Baustelle arbeitstäglich von Schutt, Gerümpel, Verpackungsmaterial und sonstigen Verunreinigungen, die aus seiner Arbeitsentwicklung herrühren, freizuhalten.

 1.9 Lagerräume für Materialien sind auf der Baustelle nur im geringen Umfang vorhanden, ein firmeneigener Lagerraum kann nicht zugewiesen werden.

 1.10 Änderungen gegenüber den in Auftrag vorgegebenen Arbeiten dürfen nur nach schriftlicher Vereinbarung durchgeführt werden.

 1.11 Die gesamten nachfolgend beschriebenen Anlagen werden nach Qualitätsstandards beschrieben. Dies bedeutet, dass die Anlagen nach den vorgeschlagenen Fabrikaten beschrieben sind und diese Standards erfüllen. Sollten gleichwertige Anlagen bzw. Fabrikate gewählt werden so ist deren Gleichwertigkeit bei Submission durch geeignete Unterlagen nachzuweisen.

 1.12 Die Montage ist ausschließlich nach den Montage- und Detailplänen durchzuführen, die der Auftragnehmer in Eigenverantwortung, Koordinierung und Abstimmung mit allen anderen Fachgewerken, dem EVU, Sachverständigen und der örtlichen Feuerwehr auf Basis der Ausführungsplänen des Fachplanungsingenieurbüros unter Beachtung des entstehenden Gebäudekomplexes herzustellen hat. Die Montage- und Detailpläne sind mind. 1 Woche vor Montagebeginn der Fachbauleitung zur Prüfung und Genehmigung (ohne zusätzliche Aufforderung) vorzulegen. Durch den Freigabevermerk sind weder die Eigenverantwortung noch die Gewährleistung des Auftragsnehmers eingeschränkt.

Werden Anlagenteile ohne Vorlage der Montageplanung oder ohne vorherige Freigabe montiert, oder bestellt der Auftragnehmer anhand des Leistungsverzeichnisses, so geschieht dies auf seine eigene Gefahr hin. Etwaiges überschüssiges Material oder Fehlleistungen werden auf keinen Fall durch den Auftraggeber oder die Bauleitung übernommen und keinerlei Kosten hierfür vergütet.

 1.13 Sämtliche Berechnungen z. B. Beleuchtungsstärke
(nur bei Abweichung des ausgeschriebenen Fabrikates), Aderquerschnitte, Spannungsabfall, Kurzschluss, etc., sowie die Unterlagen zur Auslegung oder Dimensionierung der technischen Anlagenteile und Geräte sind vom Auftragnehmer anhand der gültigen Architektur- und Einrichtungszeichnungen  zu erstellen. Die in der Leistungsbeschreibung angegebenen technischen Daten und Leistungswerte der Anlagenteile sind aufgrund vorläufiger Berechnungen ermittelt. Die exakte und endgültige Berechnung der technischen Daten sowie der Auslegung der Geräte ist vom Auftragnehmer selbst unter Berücksichtigung der abgesicherten Betriebs- und Nutzungsdaten durchzuführen. Die hierfür erforderlichen baulichen, betrieblichen und nutzungsbedingten Grundlagen sind vor Beginn der technischen Bearbeitung zu überprüfen und ggf. zu aktualisieren.

 1.14 Auf Aufforderung müssen Anlagenteilemuster vor der Montage kostenlos vom Auftragnehmer zur Verfügung gestellt. Diese Anlagenteile werden vom Auftraggeber bestimmt und dem Auftragnehmer bekannt gegeben. Die Bemusterung wird in der Regel nur für technische Gerätschaften gefordert, über deren Ausführungsart
(z.B. Farbgebung nach RAL) bis zur Auftragsvergabe Unklarheit bestand, bzw. bei denen sich der Bauherr die endgültige Entscheidung vorbehalten hat. Darüber hinaus werden Bemusterungen von Anlagenkomponenten vorgenommen, bei denen der Bieter von der Leistungsbeschreibung abweichende Herstellerfabrikate angeboten hat bzw. zum Einbau vorschlägt.

 1.15 Die zu erstellenden Aufmassblätter der entsprechenden Installationsabschnitte müssen kontinuierlich durchgeführt werden und sind der Bauleitung unaufgefordert bei den jeweiligen Baustellenterminen vorzulegen. Sämtliche Aufmass- und Abrechnungsunterlagen sind für die einzelnen Bereiche und Gebäudeabschnitte Raumweise getrennt aufzustellen (entfällt bei Pauschalierungen). Die Aufmassblätter sind übersichtlich aufzustellen wobei die Reihenfolge und die Nummerierung der Posten aus dem Hauptauftrag zu übernehmen ist.

 1.16 Eine Woche vor der Fertigstellung der Baumaße sind folgende Revisionsunterlagen (Bestandszeichnungen) der Fachbauleitung zu übergeben:
 a) Pläne auf CD-ROM im CAD-Format (dwg.Datei) und im Pdf-Format
 b) in Stehordnern zusammengefasst, in dreifacher Ausfertigung:
 - Inhaltsverzeichnis
 - Revisionspläne farbig angelegt
 - Grundrisszeichnungen
 - Strangschema

Die Beschriftung der Datenverteiler, Patchfelder, Enddosen etc. ist nach den Vorgaben der Bauleitung auf den Geräten selbst durchzuführen als auch eindeutig in den Revisionszeichnungen zu übernehmen.

Die Durchführung der Abnahme wird von der Vorlage v. g. Unterlagen abhängig gemacht!

 1.18 Alle in der nachfolgenden Leistungsbeschreibung aufgestellten Positionen gelten als betriebsfertig montierte und funktionsfähige Einheit inkl. aller notwendigen Nebenleistungen und Hilfsstoffe.

## HINWEIS AUFMAß
HINWEIS AUFMAß

Zu jeder Rechnungs- Prüfung wird ein nachvollziehbares Aufmaß benötigt, dass die Informationen über die Etage und die Raumbezeichnung enthält. Jeder Raum ist separat und nach Medien getrennt zu erfassen und mit Zeichnungen, Belegen, usw. zu dokumentieren.
Die Aufmaße sind gemeinsam mit der Bauleitung zu erstellen.

## HINWEIS NACHTRAGSANGEBOT
HINWEIS NACHTRAGSANGEBOT

Für Leistungen, die im Leistungsverzeichnis nicht enthalten, jedoch erforderlich sind, ist vor deren Ausführung ein Nachtragsangebot zu erstellen. Das Angebot muss eine detaillierte Übersicht der Kalkulation der Einheitspreise sowie eine tabellarische Aufstellung der Preisbildung umfassen. Darüber hinaus sind die entsprechenden Nachweise der Einkaufspreise beizufügen.

Für Nachträge ist immer die Titel Nr. 99 zu verwenden.
z. B.
1. Nachtrag, Titel Nr. 99  erste Position  99.1.1
  zweite Position 99.1.2
2. Nachtrag, Titel Nr. 99  erste Position 99.2.1
  zweite Position 99.2.2

## HINWEIS MONTAGEPLANUNG
HINWEIS MONTAGEPLANUNG

Vor Baubeginn ist durch den AN eine Montageplanung gem. VOB zu erstellen. Die Montageplanung muss getrennt nach Gewerken, min. 1- fach in DIN A4- Ordner sowie digital mit Inhaltsverzeichnis, rechtzeitig vor Montagebeginn der Bauleitung zur Einsicht und Prüfung vorliegen.
Zur Prüfung dieser Werks- und Montageplanung wird seitens der Bauleitung ein Zeitraum von 2 Kalenderwochen eingeräumt. Verspätete Vorlegung dieser Werks- und Montageplanung und die damit verbundenen Kosten gehen zu Lasten des Auftragnehmers. Vor der Montage der technischen Einrichtungen ist mit den Auftragnehmern (AN) der anderen technischen Gewerke rechtzeitig Kontakt aufzunehmen und eine Koordination vorzunehmen. Änderungen jeglicher Art, auch Änderungen bei anderen Gewerken und bauliche Maßnahmen, die auf ungenügende oder unterlassene Koordination zurückzuführen sind, gehen zu Lasten des Auftragnehmers.

## HINWEIS BAUTAGEBÜCHER
HINWEIS BAUTAGEBÜCHER

Bautagebücher sind für die Baustelle zu erstellen und wöchentlich der Bauleitung vorzulegen. Die Tagebücher müssen täglich geführt werden.

## HINWEIS KALKULATION
HINWEIS KALKULATION

Die beschriebenen Leistungen verstehen sich, wenn nicht anders erläutert, jeweils für eine komplette Leistung, bestehend aus Lieferung, Montage betriebsfertigem Anschluss, Programmierung und Inbetriebnahme der Anlagenteile und der Gesamtanlage. Bauleitung ist ebenfalls in den Einheitspreisen einzukalkulieren.

## 0409 SCHLIEßANLAGE

### Titel 01 Zutrittskontrolle

*Hinweis: Vorbemerkungen*
Die RW wird mit einem Schließsystem ausgestattet.
Das folgende Fabrikat ist zwingend anzubieten.
Bei Abweichungen führt dieses zum Ausschluss des Angebotes
SimonsVoss TechnologiesGmbH
Feringastrasse 4
85774 Unterfoehring

Ansprechpartner:
Sebastian Bauer

SimonsVoss Technologies GmbH ǀ Feringastraße 4 ǀ 85774 Unterföhring ǀ Germany
Tel: +49-89-99228-0 ǀ Sebastian.Bauer@allegion.com www.simons-voss.com ǀ www.allegion.com
Mobil: +49-(0)173-7394313

**01.1 SoftwareClient-Server-System**
Software
- Client-Server-System
- Multiuser-System (dezentrale Anlagenverwaltung)
- Lokale Installation der Client
Menge: 1,000 St.

**01.2 Programmiersoftware**
Software
- Einfache Programmiersoftware für den Betrieb auf einem mobilen Endgerät
- Tablet/Laptop mit Windows-Betriebssystem
- Zur mobilen Programmierung von Schließungen vor Ort
- Die Programmierdaten werden aus der Verwaltungssoftware (z.B. LSM Basic Edition) bereitgestellt
- Benutzerabhängige Berechtigungseinstellungen möglich
- Auslesen von Batteriezuständen und Fehlermeldungen
Menge: 1,000 St.

**01.3 LSM Software**
LSM Software-Update und Support für LSM Business/Professional
Leistungen:
- Telefonische Anwenderunterstützung
- Online-Support
- Fernwartung
- LSM-Software-Updates
- Mindestlaufzeit 12 Monate
- Preis pro Monat
Menge: 1,000 St.

**01.4 Hardware**
Programmiergerät zum Anschluss an einen PC/Laptop über USB-Schnittstelle
- Im Lieferumfang enthalten: Programmiergerät, USB-Kabel, Kurzanleitung, 2 integrierte Akkus
- Bei Einsatz mit einem PC/Laptop, muss eine SimonsVoss-Schließplan-Software verwendet werden
- In Verbindung mit einem Tablet wird zusätzlich die Programmiersoftware LSM Mobile benötigt

TECHNISCHE DATEN:
- Programmierung von digitalen aktiven Komponenten und Hybrid-Schließungen
- Zum Programmieren von SmartCards und SmartTags wird zusätzlich ein Kartenprogrammiergerät benötigt
- Gehäuse aus dunkelgrauem Kunststoff (Polyamid)
- Abmessungen: 112 x 63 x 22 mm (H x B x T)
- Schutzart: IP 20
- Batterietyp: 2 Li-Ion-Mangan-Akkus Ladevorgang über USB-Schnittstelle,
- Temperaturbereich: -5 °C bis +40 °C
Menge: 1,000 St.

**01.5 Software Dienstleistung**
Software Projektierung, Installation und Schulung
Pauschale für Dienstleistung vor Ort
Menge: 1,000 St

**01.6 Transponder 3064**
Transponder 3064
Identmedium im digitalen Schließsystem 3060,
in robustem Gehäuse mit blauem Taster,
Durchmesser 42 mm,
Schutzart IP 65

TECHNISCHE DATEN.
Gehäuse aus schwarzem Kunststoff (Polyamid)
Abmessungen: 42 x13,7 mm (Ø x H)
Schutzart: IP 65,
Typische Lesereichweite: bis zu 40 cm zum Schließzylinder/SmartHandle, bis zu 120 cm zum SmartRelais
Batterietyp: 1 x CR2032 3V Lithium
Batterielebensdauer:  bis zu 400.000 Betätigungen oder bis zu zehn Jahren Stand-by
Temperaturbereich: -25 °C bis +65 °C
Umweltklasse: III
Anzahl der Schließungen, die pro Transponder  verwaltet werden können: bis zu 304.000
Einstellbare Gültigkeit (Aktivierung/Deaktivierung):
mehr als 10 Jahre,
Speicherung von Datensätzen: 3 G1- und 4 G2-Schließanlagen, Begehungsliste mit bis zu 1.000 Zutritten je Schließanlage speicherbar
Menge: 30,000 St.

**01.7 Programmierung**
Erstprogrammierung der Transponder
Pauschale für Dienstleistung vor Ort
Menge: 1,000 St.

**01.8 Doppelknaufzylinder 3061**
Digitaler Europrofil Doppelknaufzylinder 3061 - FD
für G2-Schließanlagen
Baulänge 30-30 mm
beidseitig freidrehend
Edelstahlknäufe

TECHNISCHE DATEN:
Standard-Europrofilzylinder gemäß DIN 18252 / EN 1303 / DIN EN 15684
passend für Profilzylinder vorgerichtete Einsteckschlösser
Drehknauf auf beiden Seiten
Schließung von innen und außen über Transponder
Edelstahlknäufe
direkt vernetzbar mit integriertem LockNode (Netzwerk-Knaufkappe)
Netzwerk jederzeit nachrüstbar ohne Schließung tauschen zu müssen
Elektronik und Aktorik auf der geschützten Innenseite
Knaufdurchmesser: 30 mm
Basis-Baulänge: 30 - 30 mm (Außen-/Innenmaß)
Gesamtlänge: bis max. 140 mm (max. 90 mm auf einer Seite), Sonderlängen auf Anfrage,
Schutzart: IP 54,
Batterietyp: 2 x Lithium CR2450 3V,
Batterien redundant ausgelegt
Batterielebensdauer: bis zu 300.000 Schließungen oder bis zu zehn Jahren Stand-by,
Temperaturbereich: Betrieb -25 °C bis +65 °C, Lagerung -35 °C bis +50 °C,
Einkuppelzeit von 1 - 25 Sekunden per Software frei konfigurierbar
Anzahl der unterschiedlichen Transponder, die pro Schließzylinder verwaltet werden können: bis zu 64.000,
Anzahl der Schließungen, die pro Transponder verwaltet werden können: bis zu 304.000,
direkt vernetzbar mit integriertem LockNode (Netzwerk-Knauf-kappe WN(M).LN.I) oder über externen LockNode mit zusätzlicher  Türüberwachungsfunktion,
Flip-Flop-Modus, frei konfigurierbar
Menge: 14,000 St.

**01.9 Doppelknaufzylinder 3061 Antipanik**
Digitaler Europrofil Doppelknaufzylinder 3061 - Antipanik
mit G2-Funktionalität
Baulänge 30-30 mm
für den Einsatz in Antipanikschlössern
beiseitig freidrehend
Edelstahlknäufe
TECHNISCHE DATEN:
Europrofil Antipanikzylinder gemäß DIN 18252 / EN 1303 /  DIN EN 15684
passend für Europrofil vorgerichtete Einsteckschlösser
Drehknauf auf beiden Seiten
Schließung von innen und außen über Transponder
Elektronik und Aktorik auf der geschützten Innenseite
Knaufdurchmesser: 30 mm
Basis-Baulänge: 30-30 mm (Außen-/Innenmaß)
Gesamtlänge: bis max. 140 mm (max. 90 mm auf einer Seite)
Sonderlängen auf Anfrage
Schutzart: IP 54,
Batterietyp: 2 x Lithium CR2450 3V
Batterien redundant ausgelegt
Batterielebensdauer: bis zu 300.000 Schließungen oder bis zu zehn Jahren Stand-by,
Temperaturbereich: Betrieb -25 °C bis +65 °C, Lagerung -35 °C bis +50 °C,
Einkuppelzeit von 1 - 25 Sekunden per Software frei konfigurierbar
Anzahl der unterschiedlichen Transponder, die pro Schließzylinder verwaltet werden können: bis zu 64.000,
Anzahl der Schließungen, die pro Transponder verwaltet werden können: bis zu 304.000,
Direkt vernetzbar mit integriertem LockNode (Netzwerk-Knaufkappe WN(M).LN.I) oder über externen LockNode mit zusätzlicher Türüberwachungsfunktion,
Netzwerk jederzeit nachrüstbar ohne Schließung tauschen zu müssen,
Flip-Flop-Modus,
frei konfigurierbar
Menge: 2,000 St.

**01.10 Zylinderverlängerung bis 80mm**
Aufpreis für Baulängen von 65 mm bis 80 mm
Menge: 16,000 St

**01.11 Zeitzonensteuerung**
Aufpreis für Version mit Zeitzonensteuerung und Protokollierung.
100 unterschiedliche Zeitgruppen (bei beliebigen Zeitzonenplänen)
Protokollierung der letzten 3000 Ereignisse
Menge: 18,000 St

**01.12 Netzwerk Kappe**
Netzwerk-Knaufkappe für Autokonfiguration
- als Nachrüstknaufkappe für die Direktvernetzung
- Edelstahl
- für Aktiv- und Hybrid-Zylinder

TECHNISCHE DATEN.
- Netzwerk-Knaufkappe als Nachrüstkappe zur Vernetzung eines TN4-Schließzylinders
- Die Netzwerk-Knaufkappe kann mit allen Versionen des digitalen Schließzylinders 3061 (ab Q2/2008) verwendet werden
- Standardausführung Edelstahl
- Abmessungen: ca. 25 x 30 mm (Lx Ø)
- Spannungsversorgung: vom TN4-Schließzylinder
- Batterielebensdauer: bis zu 150.000 Schließungen oder bis zu fünf Jahren Stand-by
- Stromverbrauch: ohne Datenverkehr ca. 5 µA, mit Datenverkehr ca. 30 mA
- max. Sendeleistung: ca. 10 mW an der Antennenbuchse
- Receiver Empfindlichkeit: -90 dBm
- Reichweite zu RouterNode: bis zu 30m, abhängig von der Gebäudestruktur
- Temperaturbereich: Betrieb -25 °C (bei 100% Batteriekapazität) bis +65°C, Lagerung -25 °C bis +65 °C
Menge: 18,000 St

**01.13 SmartRelais 3**
SmartRelais 3 Advanced Basiseinheit Controller mit Zutrittskontrolle, Zeitzonensteuerung und Protokollierung
- High-Performance-Gateway zur virtuellen Vernetzung
- Netzwerkeinbindung über Ethernetanschluss
- Schaltung von Relaisausgang nach Betätigung eines berechtigten Identmediums
- nach Lesern differenzierte Protokollierung von bis zu 1500 Zutritten (auch bei Netzwerkausfall)
- die Protokollierung von Zutritten kann separat abgeschaltet werden
- differenzierte Zutrittsberechtigungen der Identmedien durch Zuweisung unterschiedlicher Zeitzonengruppen
- Zeitzonengruppen: 100
- Online-Programmierung des Controllers im laufenden Betrieb via Netzwerkanbindung
- Anschluss von bis zu drei externen Lesern über Kabel RS485 (nicht im Lieferumfang enthalten)
- ein Relaisausgang (verwendbar als Schließer oder Öffner)
- serielle Schnittstelle zur Weiterleitung der Transponder-/Karten-ID an Drittsysteme
- Anschlussmöglichkeit für Türtaster
- zwei digitale Inputs zur Weiterleitung an die LSM (bspw. zum Anschluss eines externen Türkontakts)
- Anschlussmöglichkeit für bis zu 15 Relaiserweiterungsmodule (MOD.SOM8)
- Unterstützung von Remote-Funktionen über Software: Notfreischaltung, Fernöffnung, Aktivierung, Deaktivierung
- Unterstützung Flip-Flop-Modus
- Dauer Impulsöffnung programmierbar von 0 bis 25 Sek.
- Unterstützung DHCP

VIRTUELLES NETZWERK:
- High-Performance-Gateway im virtuellen Netzwerk
- Buchungsstation zur Übertragung aktualisierter Zutrittsrechte an die Identmedien
- Erneuerung des Zeitbudgets von Identmedien
- Übertragung von Sperr-IDs an gültige Identmedien bei Verlust eines Identmediums
- Übertragung von Konfgurationsänderungen für die Identmedien (Zeitzonengruppe, Zeitbudgetänderungen, Aktivierung-/Ablaufdatum etc.)
- beim Buchen des Identmediums am Gateway werden Blacklistquittierungen, Batteriewarnungen und Begehungslisten (mit Kartentechnologie) an die Schließanlagensoftware zurückgeführt
- Betriebssicherheit auch bei Netzwerkausfall durch kontinuierliche Übertragung von Zeitbudgets und zwischengespeicherte Sperr-Ids an die Identmedien
Menge: 5,000 St

**01.14 Router mit Netzteil**
WaveNet RouterNode 2 als Umsetzer von Ethernetschnittstelle auf Funkschnittstelle (868 MHz Frequenz)
- für Autokonfiguration des Netzwerks
- inkl. Anschlussbuchse für externes Steckernetzteil
- Anschlussklemmen für Eingänge / Ausgänge auf der Platine
- Sende- und Empfangsantenne auf der Router-Platine integriert
- Ansteckmöglichkeit für eine externe Antenne zu Erhöhung der Reichweite
- Power over Ethernet fähig (PoE 802.3af)
- mit Schutzfunktion: Amok, Blockschloß, Notfreischaltung, Fernöffnung
- Schutzfunktionen stehen auch dann zur Verfügung, wenn keine Verbindung zur Anwendungssoftware besteht

Technische Daten::
- Gehäuse ABS-Kunststoff, UV stabil
- Abmessungen (L*B*H) 172 x 86 x 33 mm (LxBxH)
- Farbe 9/118645 wie RAL 9016 (Verkehrsweiß)
- Frequenzband 868,xx - 870 MHz
- Externe Energieversorgung (Netzteil) Vin: 9 VDC min., 32 VDC max. / 3 W min.
- Klinkenstecker rund 5,5 mm (POWER.SUPPLY.2)
- PoE Power over Ethernet, unterstützt IEEE 802.3af
- Leistung max 3 VA
- Sendeleistung 10 dBm (ca. 10 mW) an Antennenbuchse
- Leitungszuführung auf- oder unterputz möglich
- Zugentlastung 3 x im Gehäuse
- LED In der Gehäusemitte
- Wandmontage: horizontale oder vertikale Gehäuseausrichtung möglich
- nicht auf Metall montieren, von elektrischen bzw. magnetischen Störquellen fernhalten
- Eingangsstrom: Abhängig von der Eingangsspannung (350 mA @ 8V)
- Polaritätsabhängig: Nein
- PoE (Power over Ethernet) IEEE802.3af, galvanisch isoliert
- Vin:36V to 57V, Pout 10W max.
- Spannungsausgänge 1x 3.0 - 3.3V 200 mA max.
- Temperatur Betrieb: -10°C bis max. +55°C / Lagerung: 0°C bis max. +30°C
- Luftfeuchtigkeit Max. 90% ohne Kondensation / Umweltklasse IP20

inkl. externes Netzteil
Menge: 3,000 St

**01.15 Wetterfester externer Leser**
Aufpreis für wetterfesten externen Leser des SmartRelais 3 Advanced, inkl. Anschlusskabel (ca. 2 m lang), IP 65
Menge: 5,000 St

**01.16 Projektierung Zutrittskontrolle**
*** Pauschalposition
Aufmaß und Projektierung der Schließ- und Zutrittskontrolle
Menge: 1,000 psch

**01.17 Montage**
*** Pauschalposition
Montage und Inbetriebnahme der Schließ- und Zutrittskontrolle inkl. Schließplanerstellung und Erstprogrammierung
vor Ort
Menge: 1,000 psch

**01.18 Projektierung Accesspoints**
*** Pauschalposition
Ausleuchtung und Projektierung der Funkvernetzung
vor Ort
Menge: 1,000 psch

*Hinweis: Kalkulierte Stundensätze*
Stundenlohnarbeiten werden nur anerkannt, wenn sie auf ausdrückliche Anordnung des Auftraggebers ausgeführt werden. Die in den Positionen angegebenen Lohn- bzw. Entgeltgruppen dienen nur zur Festlegung der erwarteten Qualifikation der Personen, die die Stundenlohnarbeiten ausführen. Der Nachweis über die angefallenen Stundenlohnarbeiten ist zu führen und durch Tagelohnzettel, die dem Auftraggeber spätestens am nächsten Arbeitstag vorzulegen sind, zu erbringen.

Für die Stundenlohnarbeiten gilt die VOB / B.
Die Regelarbeitszeit  = Mo. - Fr. von 06:00 - 17:00 Uhr
Außerhalb der Regelarbeitszeit  = Rest

**01.19 Monteurstunden**
Stunden eines Monteurs.
Menge: 20,000 Std

**01.20 Helferstunden**
Stunden eines Helfers.
Menge: 20,000 Std
